# Umbau und Sanierung
Angebotsaufforderung (GAEB 90, DA83)
Projektbezeichnung: Staatliche Regelschule Langula
Projektbezeichnung: Hinterm Jakobsdorf 5
Projektbezeichnung: 99986 Vogtei OT Langula
Währung: EUR
Auftraggeber: Unstrut-Hainich-Kreis FD GLM Lindenhof 1 99974 Mühlhausen

## Zusätzlicher Text
Baubeschreibung
1. Lage der Baustelle
Die Bauarbeiten betreffen die Regelschule Langula, Hinterm Jakobsdorf 5
in 99986 Langula.
Inhalt ist die Umsetzung des Brandschutzkonzeptes zu den auch die
Herstellung eines Rettungs-Treppenturmes und ein Rettungssteg über
Flachdach gehören. Grundsätzlich ist davon auszugehen, dass Parken, Be-
und Entladen auf
dem straßenseitigen Schulhof möglich ist.

2. Allgemeine Beschreibung der Bauleistung und des Bauablaufes
Ersatz von brandschutzrelevanten Türen und Fenstern. Errichtung
Stahl-Treppenturm, Stahl Rettungssteg.
Da die Umsetzung der Baumaßnahme, während des Schulbetriebes
stattfindet, muss mit Erschwernissen in der Durchführung der
Arbeiten gerechnet werden. Lärmintensive Arbeiten wie bsp. Bohren und
Stemmen sind vorzugsweise am Nachmittag vorzunehmen bzw. mit der
Bauleitung abzusprechen.

Auftraggeber für die Baumaßnahme ist:
Unstrut-Hainich-Kreis
FD GLM
Lindenhof 1
99974 Mühlhausen

Sofern in den Leistungsbeschreibungen nicht ausdrücklich etwas anderes
festgelegt wurde, verstehen sich sämtliche Leistungen zu den einzelnen
Positionen einschließlich Lieferung aller Baustoffe und jeglicher
Nebenarbeiten.
Bei den folgenden Positionen ist es wichtig, sich vor Abgabe des
Angebotes vor Ort über den Zustand der Baustelle zu informieren, ebenso
über die örtlichen Gegebenheiten in Bezug auf Zufahrt,
Materialtransport,
Baustelleneinrichtung, Zwischenlager, Containerstellplatz usw.

3. Baustelleneinrichtung
Der Auftragnehmer hat sich mit dem Bauherrn über die Lage der
Baustelleneinrichtung abzustimmen, damit der benachbarten Wohnnutzung
keine Beeinträchtigung entsteht.
Es wird darauf hingewiesen, dass als Lagerplätze nur Flächen
entsprechend der
Leistungsbeschreibung auf den Baugrundstücken zur Verfügung gestellt
werden.
Ein Antrag für die geplante Sondernutzung (halbseitige Fahrbahnsperrung
sh. Anlage) wird durch den Bauherren gestellt.
Alle weiteren evtl. erforderlichen Lagerflächen sind vom AN zu
beschaffen.
An Baubaracken und -geräten hat die ausführende Firma ihre
Firmenanschrift deutlich sichtbar anzubringen.
Alle anfallenden Kosten und Gebühren für Baustelleneinrichtung sind für
die Dauer der Bauzeit bis 30 Tage nach Endabnahme mit der Position
"Baustelleneinrichtung" abgegolten. Mehrmaliger An- und Abtransport
aufgrund von evtl. Bauzeitunterbrechung durch den Auftragnehmer ist in
die Position Baustelleneinrichtung einzukalkulieren.

4. Ausführungsunterlagen
Vom AG zur Verfügung gestellte Ausführungsunterlagen:
Bei Auftragserteilung werden dem Auftragnehmer Ausführungspläne in
zweifacher Ausfertigung ausgehändigt. Vor Inangriffnahme der Abbruch-
und Erdarbeiten müssen der Auftragnehmer und die Auftraggeber gemeinsam
eine Uraufnahme vom Gebäude und des Geländes vornehmen.
Alle dem Auftragnehmer übergebenen Zeichnungen bleiben ausschl. Eigentum
des Auftraggebers. Sie dürfen ohne seine Genehmigung weder kopiert,
vervielfältigt noch veröffentlicht werden, noch dritten Personen
zugänglich gemacht werden.
Vom Auftragnehmer zu beschaffene Ausführungsunterlagen
Der Auftragnehmer hat vor Baubeginn dem Auftraggeber folgende Unterlagen
vorzulegen:
- Bauzeitenplan
Der Auftragnehmer hat vor Baubeginn einen verbindlichen Bauzeitenplan
vorzulegen, aus dem die Abwicklung der Baumaßnahme in den einzelnen
Baubereichen, der Einsatz der Arbeitskräfte Maschinen und Geräte in der
vorgesehenen Bauzeit übersichtlich hervorgeht.
Der Auftragnehmer hat einen Bauzeitenplan vor Beginn der Arbeiten
aufzustellen,
einzureichen und nach Genehmigung durch die Bauherren fortzuschreiben.

Der genehmigte Bauzeitenplan wird Vertragsbestandteil.
- Zahlungsplan
Aufschlüsselung der Abschlagsrechnungen mit Netto- und Bruttosummen
sowie Angabe der einzelnen Rechnungstermine. Abschlagszahlungen mit
Anteil der
Baustelleneinrichtung entsprechend dem Baufortschritt
- Sperrgenehmigungen nach Erfordernis
- Schachtscheine
Der Auftragnehmer hat sich vor Baubeginn über Hindernisse wie Leitungen,
Kabel, Drainage, Kanäle, Vermarkungen etc. zu informieren und die
erforderlichen Schachtgenehmigungen einzuholen.
- Materialnachweise

5. Stundenlohnarbeiten
Stundenlohnarbeiten und alle Arbeiten außerhalb des
Leistungsverzeichnisses dürfen nur auf ausdrückliche Anweisung bzw.
Bewilligung der örtlichen Bauüberwachung erfolgen und sind unverzüglich
zur schriftlichen Bestätigung vorzulegen. Alle Arbeiten müssen in ihren
Maßen und Mengen vor Arbeitsbeginn schriftlich festgelegt und anerkannt
werden.

6. Bauüberwachung
Die Objektüberwachung und Koordinierung der Abwicklung des Bauvorhabens
wird
als "örtliche Bauüberwachung"
durchgeführt.
Die Bauüberwachung des Auftraggebers hat das Recht, vom Auftragnehmer
oder seinem Vertreter jegliche Auskunft zu verlangen, die sie zur
Durchführung ihres Aufsichts- oder Überwachungsrechtes für erforderlich
hält.
Sie hat Zutritt zu den Arbeitsplätzen, Werkstätten und Lagerräumen, wo
die vertragliche Leistung oder ein Teil von ihr hergestellt wird oder
die hierfür bestimmten Stoffe und Bauteile gelagert werden.
Die Bauüberwachung hat das Recht, in Absprache mit den Auftraggebern
Anordnungen zu treffen, die zur vertragsgemäßen Durchführung der
Leistung erforderlich sind.
Die Anordnungen werden grundsätzlich dem Auftragnehmer oder seinem
berechtigten Vertreter erteilt.
Die folgenden Meldungen sind der Bauüberwachung des Auftraggebers
täglich fortlaufend unaufgefordert schriftlich zu erstatten:
a) Zahl der an der Baustelle beschäftigten Arbeiter und
Berufsbezeichnung.
b) Art und Ort der Beschäftigung und Leistungsangaben.
c) Eingang von Baustoffen, die vom Auftragnehmer gestellt werden.
d) Zahl und Art der im Betrieb befindlichen Geräte.
e) Ausführungsarten oder sonstige bauliche Verhältnisse, die sich
nachträglich nur schwer ermitteln lassen.
f) Witterungsverhältnisse.
g) Besondere Vorkommnisse
Der Auftraggeber oder sein örtlicher Vertreter kann die Abberufung des
Vertreters des Auftragnehmers verlangen, wenn eine vernünftige
Zusammenarbeit nicht möglich ist oder wenn der Vertreter des
Auftragnehmers ihm nicht die Gewähr für eine vertragsgemäße Durchführung
der Leistung zu bieten scheint.
Der Auftragnehmer hat die vertragliche Leistung unter eigener
Verantwortung nach den anerkannten Regeln und dem letzten Stand der
Technik auszuführen unter Berücksichtigung der Leistungsbeschreibung.
Die gesetzlichen, polizeilichen und berufsgenossenschaftlichen
Vorschriften sind bei der Durchführung der Arbeiten genau zu beachten
und einzuhalten.
Der Auftraggeber erwirkt die zur Ausführung der Arbeiten erforderliche
Erlaubnis oder Genehmigung der betroffenen Behörden und Dienststellen.
Die darin enthaltenen Auflagen und Bedingungen hat der Auftragnehmer zu
beachten und einzuhalten. Die Aufnahme erlaubnis- oder
genehmigungspflichtiger Arbeiten hat der Auftragnehmer rechtzeitig über
den Auftraggeber, den beteiligten Behörden und Dienststellen
mitzuteilen.
Der Auftragnehmer hat sich, falls ihm eine vorläufige Erlaubnis zur
Arbeitsaufnahme erteilt wird, über die zu erwartenden Auflagen und
Bedingungen zu erkundigen und diese zu beachten und einzuhalten.
Dem Auftragnehmer wird die Wahrnehmung aller durch die
Unfallverhütungsvorschriften, Berufsgenossenschaften,
Straßenverkehrsordnung, sowie durch die Bauaufsichtsbehörden auferlegten
Verpflichtungen in vollem Umfang übertragen. Schadensfälle und Unfälle
sind der Bauüberwachung des Auftraggebers unverzüglich auf schnellstem
Wege mitzuteilen und schriftlich zu bestätigen.
Die aus den o. g. Auflagen und Bedingungen entstehenden Kosten sind mit
den Einheitspreisen abgegolten.

7. Bauausführung
Das Objekt wird während der Baumaßnahme im Schulbetrieb laufen.
Es wird ausdrücklich darauf hingewiesen, dass keine Preisaufschläge und
Zeitzuschläge bei evtl. Behinderung der Bauarbeiten durch Anlieger- und
Lieferverkehr und parallel laufende Bauarbeiten gewährt werden.
Der Anlieger- und Lieferverkehr ist aufrecht zu erhalten. Besondere
Vergütungen, z.B. für provisorische Zufahrten und Anschottern von
Eingängen und Einfahrten, können nicht erhoben werden. Evtl.
erforderliche Baustraßen und Arbeitsstellenbefestigungen werden, wenn im
Leistungsverzeichnis nichts anderes vorgesehen ist, nicht gesondert
vergütet und sind einzukalkulieren.
Sämtliche Gerätedispositionen, einschl. Abtransporte der Geräte und
Maschinen, sowie Zwischentransport von Materialien, vom Auftragnehmer zu
vertretende
Bauzeitenunterbrechungen sind mit den Einheitspreisen bis zum Abschluss
der
Baumaßnahme abgegolten. Soweit in dem Leistungsverzeichnis nichts
anderes bestimmt ist, hat der Auftragnehmer für die Beschaffung und
Zuleitung von Strom und Wasser selbst zu sorgen (Anschlüsse liegen im
Kita-Gebäude an).
Den Bereich des jeweiligen Bauabschnittes hat der Auftragnehmer während
der gesamten Bauzeit durch Absperrungen zu sichern. Die Kosten hierfür
sind in den entsprechenden Positionen des LV's zu ermitteln.
Vor Inangriffnahme von Erdarbeiten hat sich der Auftragnehmer bei den
einzelnen
Versorgungsunternehmen, über das Vorhandensein von Versorgungsleitungen
mit den dazugehörigen Einbauteilen zu erkundigen und anzeigen zu lassen.
Alle Beschädigungen von Versorgungsleitungen sind kostenmäßig vom
Auftragnehmer zu tragen. Zur Vermeidung von Beschädigungen ist die Lage
der Versorgungsleitungen durch Querschläge bzw. Suchschlitze
festzustellen. Diese werden in entsprechenden Pos. des
Leistungsverzeichnisses vergütet.
Alle Absteckungen sind durch den Auftragnehmer durchzuführen. Bereits
vermarkte bzw. abgesteckte Grenzen sind sorgfältig zu beachten. Die
angezeigten Grenzsteine und Markierungen (Polygonpunkte), die durch
Nichtbeachtung entfernt werden sind vom Auftragnehmer wieder herstellen
zu lassen. Sollte es erforderlich werden, diese Punkte während der
Bauzeit umzusetzen, so ist dies der Bauüberwachung zu melden.

Weiterhin zu beachten ist:
1. Die Staubemissionen sind bei den Abbruch- und Bauarbeiten durch
entsprechende Maßnahmen, z. B. Befeuchtung und/oder Planen, so gering
wie möglich zu halten.
2. Beim Betrieb der Baustelle sind aus Umweltvorsorgegründen schädliche
Umwelteinwirkungen in Form von erheblichen Belästigungen durch Geräusche
zu vermeiden und unvermeidbare auf ein Mindestmaß zu beschränken.
Lärmintensive Abbruch- und Bauarbeiten in der Nachtzeit, bei denen der
Lärm Immissionsrichtwert nach der Allgemeinen Verwaltungsvorschrift zum
Schutz gegen Baulärm vom August 1970 überschritten wird, sind zur
Wahrung der Nachtruhe von 20.00 bis 07.00 Uhr auszuschließen.
3. Bei manuellen Abbrucharbeiten sind staubende Materialien mit Hilfe
einer geschlossenen Bauschutt rutsche in einen vollständig abgedeckten
Container zu befördern. Eine offene Schüttung von Baumaterialien ist
untersagt.
Eignungs- und Eigenüberwachungsprüfung
Die Prüfungen erfolgen nach den in der "Leistungsbeschreibung"
festgelegten Richtlinien. Alle damit verbundenen Kosten gehen zu Lasten
des Auftragnehmers.
Folgende Prüfungen sind durchzuführen:
- Eignungsprüfungen
Die Prüfung der Materialien obliegt dem AN. Der AG behält sich vor,
entsprechende Materialproben kontrollieren zu lassen.
- Eigenüberwachungsprüfungen
Der AN hat gemäß den ZTV geforderten Eigenüberwachungsprüfungen
durchzuführen und nachzuweisen.
Der AN hat diesbezügliche Eigenüberwachungsprüfungen auf seine Kosten
durchzuführen.
- Kontrollprüfung
Dem AG sind entsprechende Teilleistungen zur Kontrollprüfung (Planum,
Frostschutzschicht u. a.) anzubieten. Die Fertigstellung der
Teilleistung sollte rechzeitig dem AG angezeigt werden Die zur Prüfung
der Ebenheit erforderliche Meßlatte ist vom AN im Baustellenbereich
vorzuhalten. Die Durchführung der Kontrollprüfung für die Verdichtung
des Untergrundes, der Frostschutzschicht, der Grabenverfüllung, die
Untersuchung der Mineralstoffe, Mischgutproben und Bohrkerne sowie die
Ebenheitsmessung erfolgt über den AN durch ein amtlich zugelassenes
Prüfinstitut und wird durch die Bauleitung koordiniert. Der AN hat
diesbezügliche Eigenüberwachungsprüfungen auf seine Kosten
durchzuführen.
Ein verantwortlicher ausgebildeter Facharbeiter hat ständig auf der
Baustelle zu sein.

Erdarbeiten
a) Zur Vermeidung von schädlichen Verformungen und starken
Erschütterungen an den Rohrgräben sind geeignete Sicherungsmaßnahmen und
Arbeitsweisen zu wählen.
b) Die Beseitigung größerer Fremdkörper wird nach DIN 18 300
eingeordnet.
c) Die Auftragnehmer und -geber führen zur Überprüfung einer
ordnungsgemäßen Verdichtung des Verfüllmaterials Dichtemessungen durch.
Bei nicht ausreichender Verdichtung hat der Unternehmer auf eigene
Kosten das Erdreich erforderlichenfalls wieder auszuheben und neu zu
verdichten, bis der Grad der verlangten Dichte erreicht ist.
d) Die vorschriftsmäßigen Proctorproben und Lastplattenversuche, sowie
erforderliche Bodenuntersuchungen sind gem. ZTVE StB 76 Pkt. 4.5.2 und
Leistungsbeschreibung auszuführen.
Nachunternehmer
Nachunternehmer sind vor der Auftragserteilung schriftlich zu benennen.
Sie haben zumindest die gleiche Qualifikation wie der Auftragnehmer
nachzuweisen und bedürfen der ausdrücklichen Zustimmung durch den
Auftraggeber.
Eine getrennte Abrechnung wird nicht zugelassen.

8. Ausführungsfristen
Vor Auftragserteilung hat der Auftragnehmer auf der Grundlage der
Vertragsfristen und des vertraglich verankerten Bauzeitenplanes einen
detaillierten Ausführungsterminplan über seine Planungs- und
Ausführungsleistungen zu erstellen und dem AG in 3-facher Ausfertigung
(einmal digital) zur Verfügung zu stellen.
Der AG behält sich das Recht vor, weitere Zwischentermine zur
Fertigstellung von
Teilarbeiten, sowie weitere Einzeltermine während der Bauzeit in
Abstimmung mit dem Auftragnehmer festzulegen.
Der Auftragnehmer hat die Terminentwicklung laufend zu überwachen,
regelmäßig hierüber zu berichten und den Ausführungsterminplan bei
durchgängigen bzw. grundlegenden Veränderungen korrigiert wie vor
beschrieben, erneut einzureichen.
Alle vertraglichen Leistungen sind vom Auftragnehmer termingerecht
entsprechend dem Vertragsbauzeitenplan zu erbringen. Dabei ist es allein
in das Ermessen des Auftragnehmers gestellt, Leistungen zur Erfüllung
seiner terminlichen Verpflichtungen auch außerhalb normaler
Arbeitszeiten zu erbringen. Das Einholen hierfür erforderlicher
behördlicher Genehmigungen (bei Gewerbeaufsicht, Ordnungsamt etc.) ist
Sache des Auftragnehmers.
Bauzeitenunterbrechungen aufgrund von Witterungseinflüssen, mit denen
normalerweise gerechnet werden muss, führen nicht zu einer
Bauzeitenverlängerung und sind vor Beginn der Baumaßnahme in dem zu
erstellenden Bauzeitenplan zu berücksichtigen (sh. VOB/B).
Verzögerungen, die die festgelegten Termine beeinflussen und
Verzögerungen, die der Auftragnehmer auch nach Abstimmung mit der
Bauüberwachung nicht in geeigneter Form an anderer Stelle ausgleichen
kann, hat er dem AG unverzüglich in einem besonderen Schreiben zur
Kenntnis zu geben. Wenn Arbeitskräfte, Geräte, Maschinen, Stoffe und
Bauteile oder die getroffenen Maßnahmen so unzureichend sind, dass die
Ausführungsfristen und Zwischentermine offenbar nicht eingehalten werden
können, so ist der Auftraggeber berechtigt, zu Lasten des Auftragnehmers
geeignete Maßnahmen zu veranlassen.

9. Zahlungen, Gewährleistung
Abschlagsrechnungen sind mit Massenberechnungen und Aufmaß einzureichen.
Lohn- und Gehaltsnebenkosten sind in die Einheitspreise einzurechnen.
Evtl. Lohn- und Materialpreiserhöhungen werden nicht vergütet, bis
Fertigstellung des Bauwerkes.
Die Gewährleistung wird wie folgt gefordert: - siehe weitere
Vertragsbedingungen

10. Abnahmen
Die Endabnahme und die Teilabnahmen haben unter Einbeziehung im
Einvernehmen mit der Bauleitung und der Fremdüberwachung mit den
folgenden Aufsichtsbehörden stattzufinden: ./.
Es ist mit einer Frist von 8 Tagen zu laden.

11. Preise
In die Positionen des LV's sind Netto-Einheitspreise einzusetzen. Unter
der sich ergebenden Endsumme ist die Mehrwertsteuer in einem
Gesamtbetrag gesondert nachzuweisen.
Bei Pauschalpositionen sind alle Kosten für die betriebsfertige
Herstellung abgegolten, soweit hierfür keine Ansätze im LV gemacht sind.

12. Nachträge
Fallen nicht im Angebot enthaltene Arbeiten an, ist sofort ein
Nachtragsangebot 3-fach mit Kalkulation einzureichen. Grundlage der
Nachträge ist die Urkalkulation.

13. Abschlagszahlungen
Zu jeder Abschlagsrechnung sind prüf- und im Hinblick auf die
Schlussrechnung
fortschreibbare Mengenberechnungen mit einzurechnen.
Im Übrigen gilt das jeweils gültige Umsatzsteuergesetz.

14. Abrechnung
Die Rechnungsstellung hat zu erfolgen an:
Unstrut-Hainich-Kreis
FD GLM
Lindenhof 1
99974 Mühlhausen

Und ist zur Prüfung einzureichen bei:
der Bauleitung

Nach Beendigung der Arbeiten werden diese gemeinsam aufgemessen. Mit der
Schlussrechnung sind folgende Abrechnungsunterlagen einzureichen.
a) Schlussrechnung 2-fach, wobei die ausgeführten Positionen des
Leistungsverzeichnisses textlich abzuschreiben sind. Nicht ausgeführte
Positionen erhalten Vermerk "entfällt". Summenbildung der einzelnen
Titel ist unbedingt erforderlich.
b) Massenermittlung 2-fach, sämtliche Positionen des
Leistungsverzeichnisses in
Stichworten beschrieben, nicht ausgeführte Pos. Vermerk "entfällt". Alle
Aufmaße der einzelnen Aufmaßblätter in den entsprechenden Pos.
aufstellen, ausrechnen und Summe bilden, ferner Blattnummer der
Aufmaßblätter eintragen.
c) Abrechnungspläne 2-fach (DIN-Format) i.M. 1:100 bzw. 1:200.
Im Abrechnungsplan müssen sämtliche Aufmaße eingetragen sein.

15. Nebenleistungen
Nebenleistungen sind - soweit nicht nach besonderen Leistungspositionen
zu verrechnen  in die Einheitspreise des Angebotes einzukalkulieren.
Hierbei sind alle, sich aus der Leistungsbeschreibung ergebenden,
Nebenleistungen zu berücksichtigen.

16. Alternativ- bzw. Sondervorschläge
Nicht angefragte Alternativausführungen oder Sondervorschläge sind als
gesondert beizufügende Angebote einzureichen. Die entsprechenden
Leistungen sind umfassend und ausführlich zu beschreiben. Die Kosten-
und Mengenangaben müssen so erfolgen, dass die Gesamtkosten bei
Berücksichtigung der Vorschläge ohne weiteres ermittelt werden können.
Alle in der vorliegenden Leistungsbeschreibung geforderten Eigenschaften
für Bauteile und Baustoffe müssen grundsätzlich durch die
Alternativausführung erfüllt sein. Auf evtl. Abweichungen ist besonders
hinzuweisen. Nachweise über Zulassungen durch zuständige Behörden und
Güteüberwachungsstellen sind beizufügen.
In den Preisen von Alternativausführungen oder Sondervorschlägen müssen
die Kosten für sämtliche Planungsleistungen bis zur Ausführungsreife,
soweit von den bauseitigen Vorgaben abgewichen wird, in
genehmigungsfähiger Ausfertigung einkalkuliert sein.
Es werden nur solche Sonder- bzw. Alternativvorschläge nach einer
Vorprüfung gewertet, die den Auflagen der zuständigen
Genehmigungsbehörden entsprechen.
Die Leistungen der technischen Bearbeitungen sind terminlich so zu
erbringen, dass unter Einrechnung ausreichender Fristen für Prüfungen,
Genehmigung und Freigabe die vertraglichen Bauausführungsfristen
eingehalten werden. Der Auftraggeber ist berechtigt, eine
Sicherheitsleistung aufzurechnen oder Gegenforderungen einzubehalten,
die sich ergeben aus Kosten, die ihm entstehen, aus der Bearbeitung
mehrmaliger erfolgloser Abnahmetermine, von Abtretungen, Pfändungen,
Zahlungsverboten usw., und wenn der Auftragnehmer im Vergleich oder
Konkurs fällt. Ebenso ist der AG berechtigt, Gegenforderungen
einzubehalten, die aufgrund erhöhten Bauüberwachungsaufwandes, wie z.B.
Überschreiten der Ausführungsfrist, entstehen. Die Höhe der Kosten
berechnet die Bauüberwachung zum Nachweis, nach dem jeweils angemessenen
üblichen Gebührensatz für Zeitaufwand und Nebenkosten nach HOAI, jeweils
gültiger Stand.

Anzuwenden sind alle in Frage kommenden technischen Vorschriften vom
neuesten Stand mit deren Ergänzungen:
- ZTV Asphalt-StB  - RSTO
- ZTVA-StB  - Merkblatt über die Erhaltung
- ZTVE-StB  von Asphaltstraßen-Bit. Straßenbau  -
- ZTVB-StB  - DVGW-Richtlinien und Merkblätter
- TVV  - DIN EN 1610
- TVT  - sowie sonst. Regelwerke des Grund-
- DIN 1045  und Erdbaues
- Unfallverhütungsvorschriften der Berufsgenossenschaften
- Sonstige Regelwerke der Wasserversorgung

## Rückbau/ Rohbau
Datum: 08.04.22

### 1 Baustelleneinrichtung

**1.10 Baustelleneinrichtung**
Geräte, Werkzeuge u. sonstige Betriebsmittel, die zur
vertragsgemäßen Erfüllung der Bauleistung erforderlich
sind, Einrichten, Vorhalten und nach Fertigstellung der
Leistungen Beseitigen und Abtransportieren.
Die gesamte Einrichtung, welche für die Leistung
erforderlich ist, wie:
 - Lagerplätze, Baustraßen
 - Kran, Transportmittel
 - Baustellenbeschilderung des AN sowie die
Absicherung der Arbeiten des AN.
Die Kosten für das Einrichten, Vorhalten, Unterhalten
und Rückbauen sämtlicher Geräte, Anlagen und
Einrichtungen, die nicht gesondert aufgeführt sind,
werden mit dieser Pauschale berechnet.
Toilette und Aufenthaltsraum sind bauseits vorhanden.
Ein Antrag auf Anordnung verkehrsregelnder Maßnahmen
wie Sperrung von Gehwegen, halbseitige Sperrung vor dem
Gebäude etc. sind vom Auftragnehmer zu stellen.
Menge: 1,000 psch

**1.20 Mobile Toilette aufstellen, reinigen, räumen,**
Mobile Toilette mit Handwaschbecken, mit Urinal, mit
Seifenspender, mit Toilettenpapierhalter, aufstellen
und räumen, incl. Entleerung und Reinigung 1x pro
Woche, Abrechnung Stück/Woche
Menge: 8,000 StWo

**1.30 Baustromkasten mit Zähler**
Einrichten, Vorhalten für die gesamte Bauzeit (ca. 24
Wochen) und Rückbauen eines Baustromverteilers mit
Zähler. Ausführung gem. VDE 0100 704, Bestückung nach
Vorgabe des AG, Länge Anschlußleitung 50m, incl.
Installationarbeiten an Zählerkasten des Bestandes
Menge: 1,000 psch

**1.40 Bauzaun H 2,00m Aufbauen, Abbauen, Vorhalten 4Wo**
Bauzaun, Zaunoberkante über Oberfläche Gelände 2,00m,
Aufbauen, Abbauen und Vorhalten, Vorhaltedauer 4
Wochen.
Menge: 30,000 m

**1.50 Gebrauchsüberlassung Bauzaun H2,00m**
Gebrauchsüberlassung über die Grundeinsatzzeit hinaus,
Bauzaun, Zaunoberkante über Oberfläche Gelände 2,00m,
Vorhalten,

Positionsmenge = Produkt aus m x Woche
(Gebrauchsüberlassungsmenge)
Menge: 120,000 mWo

### 2 Gerüstarbeiten

**2.10 Erstellen Abbau Arbeits- Schutzgerüst 4Wo Standgerüst 2kN/m2 W06 H2**
Erstellen und Abbauen Arbeits- und Schutzgerüst DIN EN
12811-1 und DIN 4420-1, an Holzrahmenbau, einschl.
Grundeinsatzzeit (4 Wochen),
Standgerüst, Fassadengerüst DIN EN 12810-1, Lastklasse
3 (2 kN/m2), Breitenklasse W06, Höhenklasse H 2, mit ca
25cm Abstand zur Bestandsfassade, alle Gerüstlagen
genutzt,
einschließlich Verankerung, Einrüstung für Dachdecker
und Putz-Arbeiten, an senkrechten
Bauwerksaußenflächen, aufstellen auf Gelände, Höhe der
obersten Gerüstlage 6,5m,
Menge: 134,000 m²

**2.20 Gebrauchsüberlassung Arbeits- Schutzgerüst Standgerüst 2kN/m2 W06 H2 H 14m**
Gebrauchsüberlassung über die Grundeinsatzzeit hinaus
für Arbeits- und Schutzgerüst DIN EN 12811-1 und DIN
4420-1,

Positionsmenge = Produkt aus m² x Woche
(Gebrauchsüberlassungsmenge)

Standgerüst, Lastklasse 3 (2 kN/m2), Breitenklasse W06,
Höhenklasse H 2, alle Gerüstlagen genutzt,
Einrüstung für Dachdecker und Putz-Arbeiten, an
senkrechten Bauwerksaußenflächen, Höhe der obersten
Gerüstlage 6,5m,
Menge: 536,000 m²Wo

**2.30 Aufbau Abbau Treppenaufgang einläufig 4Wo H 9-10m Lauf-B 0,5-0,75m H 2m**
STLB-Bau 2017-10 001
Aufbauen und Abbauen Treppenaufgang für Gerüst,
einläufig, einschl. Grundeinsatzzeit (4 Wochen),
Verankerung am Gerüst, Treppenaufgang von Standfläche
bis zur obersten Gerüstlage, Höhe über 9 bis 10 m,
Laufbreite (Stufenlänge) über 0,5 bis 0,75 m, mit
Podesten alle 2 m Höhe.
Menge: 2,000 St

**2.40 Gebrauchsüberlassung Treppenaufgang einläufig H 9-10m Lauf-B 0,5-0,75m H 2m**
STLB-Bau 2017-10 001
Gebrauchsüberlassung über die Grundeinsatzzeit hinaus
für Treppenaufgang für Gerüst, einläufig,
Treppenaufgang von Standfläche bis zur obersten
Gerüstlage, Höhe über 9 bis 10 m, Laufbreite
(Stufenlänge) über 0,5 bis 0,75 m, mit Podesten alle 2
m Höhe.
Menge: 4,000 StWo

### 3 Rückbau und Betonschnittarbeiten

**3.10 Abkleben mit Baufolie**
Abkleben der Schnittumgebung mit Baufolie zur
Reduzierung der Verschmutzung umgebender Bereiche
Menge: 90,000 m²

**3.20 Schutzabdeckung Bodenbelag Vlies herstellen beseitigen**
Schutzabdeckung des Bodenbelages.
Abdeckung aus Vlies, Herstellen und Beseitigen.
Menge: 80,000 m²

**3.30 Schutzabdeckung Bodenbelag Bautenschutzmatte 8mm**
zusätzliche Belegung der Vliesabdeckung aus Vorposition
mit Bauternschutzmatte zur Verbessung der mechanischen
Schutzwirkung des Bodenbelags, Materialstärke ca.8mm,
z.B. Hartfaserplatte, Gummischrotmatte oder
Polypropylen, zum Schutz bei Rückbaumaßnahmen,
Plattenstöße verkleben
Menge: 30,000 m²

**3.40 Türöffnung herstellen Gipskarton-Massivwand 6cm**
Türöffnung in massive Gipskartonwand ohne
Unterkonstruktion herstellen,  D 6cm, nicht tragend,
incl. Laden und Entsorgen
Menge: 6,000 m²

**3.50 Rückbau Waschtisch Keramik**
Rückbau Waschtisch/WC-Körper Keramik nach erfolgter
Trennung der Installation durch Klepner, incl. Laden
und Entsorgung
Menge: 1,000 St

**3.60 Rückbau Abluftschacht 40x60cm Stahlblech verzinkt, Entsorgung**
Rückbau Abluftschacht 40x60cm Stahlblech verzinkt,
Ausrichtung horizontal an Betonecke, incl .Entsorgung
Menge: 12,000 m

**3.70 Fliesen/Platten Wand Fliese/Pl. D bis 10mm abbrechen 20kN/m3 Geräteeinsatz mgl. laden transp. LKW AN entsorgen nicht schadstoffbelastet AVV170103 Entsorg.-geb. AN**
Abbruch von Fliesen/Platten an Wand, aus
Steingutfliesen, kleinformatig, Dicke bis 10 mm,
einschl. Entfernen von Kleberesten/Mörtelresten, im
Rahmen einer Teilabbruchmaßnahme, Wichte des
Abbruchstoffes DIN EN 1991-1-1 20 kN/m3, Ausführung
innerhalb des Bauwerks, Ausführung im Erdgeschoss,
Arbeitshöhe bis 3 m, Geräteeinsatz ist möglich, ohne
Untergrundbeschädigung,
aufgenommene Stoffe sammeln, im Behälter des AN lagern,
Behältergröße bis 1,5 m3, auf LKW des AN laden,
transportieren, entsorgen,
Abfall ist nicht gefährlich, nicht schadstoffbelastet,
Zuordnung Z 0 (uneingeschränkter Einbau),
Abfallschlüssel nach AVV (Abfallverzeichnis-Verordnung)
170103 Fliesen/Ziegel/Keramik,
die Entsorgungsgebühren werden vom AN übernommen.
Menge: 48,000 m2

**3.80 Bodenbelag Fliese/Pl. D bis 10mm abbrechen 20kN/m3 Geräteeinsatz mgl. laden transp. LKW AN entsorgen nicht schadstoffbelastet AVV170103 Entsorg.-geb. AN**
Abbruch des Bodenbelages, aus Steingutfliesen,
kleinformatig, Dicke bis 10 mm, einschl. Entfernen von
Kleberesten/Mörtelresten, im Rahmen einer
Teilabbruchmaßnahme, Wichte des Abbruchstoffes DIN EN
1991-1-1 20 kN/m3, Ausführung innerhalb des Bauwerks,
Ausführung im Erdgeschoss, Geräteeinsatz ist möglich,
Ausführung erschütterungsarm DIN 4150, ohne
Untergrundbeschädigung,
aufgenommene Stoffe sammeln, im Behälter des AN lagern,
Behältergröße  bis 1,5 m3, auf LKW des AN laden,
transportieren, entsorgen,
Abfall ist nicht gefährlich, nicht schadstoffbelastet,
Zuordnung Z 0 (uneingeschränkter Einbau),
Abfallschlüssel nach AVV (Abfallverzeichnis-Verordnung)
170103 Fliesen/Ziegel/Keramik, Mengenermittlung nach
Aufmaß,
die Entsorgungsgebühren werden vom AN übernommen.
Menge: 86,000 m2

**3.90 Bekleidungspl. Unterdecke Lamellensystem Gipspl. abbrechen nicht schadstoffbelastet**
Abbruch von Bekleidungsplatten an Unterdecke aus
Gipsplatten/DDR-Akkustikplatten, einlagig, im Rahmen
einer Teilabbruchmaßnahme incl. Unterkonstruktion,
Dämmung wird gesondert vergütet, nicht
schadstoffbelastet.
Menge: 70,000 m²

**3.100 Abbruch der Dämmung oberhalb Akkustikdecke, Mineralwolle**
Abbruch der Dämmung oberhalb Akkustikdecke, Dämmschicht
aus Mineralwolle, als Platte, lose verlegt, im Rahmen
einer Teilabbruchmaßnahme, Wichte des Abbruchstoffes
DIN EN 1991-1-1 0,6 kN/m3,
Abbruchdicke 4 cm,
Abbruch von Hand/mit handgeführten Kleingeräten,
aufgenommene Stoffe entsorgen, Mengenermittlung nach
Aufmaß.
Menge: 70,000 m2

**3.110 Statisch notwendige Abstützungen für Betonschnitt**
Statisch notwendige Abstützungen für Betonschnitt
bestehend aus je 2x Baustütze und 2x Kantholz
14x14x180cm im Decken- und Fußbodenbereich, der
Bodenbelag ist durch lastverteilende Maßnahmen zu
schützen.
Menge: 8,000 St

**3.120 Sägeschnitt für Türöffnungen, Beton 15cm/MiWo 5cm/Wetterschale 6cm, Außenwand, Plattenbau**
Sägeschnitt Stahlbeton Außenwand, Plattenbau,
Wandaufbau 15cm Stahlbeton, 5cm Mineralwolle, 6cm
Beton-Wetterschale, Gesamtschnittlänge 21m,
Resultierende Öffnungsfläche 12,33m², Laden und
Entsorgung wird gesondert abgerechnet,
Menge: 21,000 m

**3.130 Betonteile Herauslösen, Zerkleinern, Laden und Entsorgungen**
Aus Vorpositon resultierende Betonteile aus
Fertigteilwand Herauslösen, Zerkleinern, Laden und
Entsorgungen, Wandstärke: Beton 15cm, MiWo 5cm,
Betonwetterschale 6cm.
Menge: 20,000 m²

**3.140 Sägeschnitt für Türöffnungen, Beton 15cm, Innenwand, Plattenbau**
Sägeschnitt Beton Innenwand, Plattenbau,
Wandaufbau 15cm Beton, Gesamtschnittlänge 23,5m,
incl. aller für die Leistung benötigten Materialien,
Laden und Entsorgung wird gesondert abgerechnet,
Menge: 23,500 m

**3.150 Betonteile Herauslösen, Zerkleinern, Laden und Entsorgungen**
Aus Vorpositon resultierende Betonteile aus
Fertigteilwand Herauslösen, Zerkleinern, Laden und
Entsorgungen, Wandstärke 15cm.
Menge: 20,000 m²

**3.160 Herstellen von Kernbohrungen D=125mm**
Herstellen von Kernbohrungen für Beton-Sägeschnitt
D=125mm, incl. aller für die Leistung benötigten
Materialien, incl. Laden und Entsorgung,
Menge: 14,000 St

**3.170 Herstellen von Kernbohrungen D=150mm**
Herstellen von Kernbohrungen für Beton-Sägeschnitt
D=150mm, incl. aller für die Leistung benötigten
Materialien, incl. Laden und Entsorgung,
Menge: 2,000 St

**3.180 Stundensatz Rückbauarbeiten**
Facharbeiterstunde Rückbauarbeiten für zusätzlich von
der Bauleitung beauftragte Arbeiten
Menge: 10,000 h

### 4 Rohbauarbeiten

**4.10 Stahlrahmen H/B 2,17/1,20m, HEB140 in Öffnung Betonwand**
Stahlrahmen als dauerhafte statische Ertüchtigung der
Betonwand, in zuvor hergestellte Öffnung H/B
2,17/1,20m einbauen und Fugen mit Mörtel MGIII
verpressen. Stahlrahmen mit umgebenden Beton
verbolzen, 4x Fischer FHB M12-150 oder gleichwertig,
Rahmen-Bestandteile: 2x Stütze HEB140 L=2,01m mit Kopf-
und Fußplatten 140x140x15mm, 1x Sturz HEB140 L=1,20m
mit Knotenblechen, Rahmenfertigung siehe Statik
Menge: 1,000 St

**4.20 Stahlrahmen H/B 2,74/1,50m, HEB140 in Öffnung Betonwand**
*** Bedarfsposition ohne GB
Stahlrahmen als dauerhafte statische Ertüchtigung der
Betonwand, in zuvor hergestellte Öffnung H/B
2,74/1,50m einbauen und Fugen mit Mörtel MGIII
verpressen. Stahlrahmen mit umgebenden Beton
verbolzen, 4x Fischer FHB M12-150 oder gleichwertig,
Rahmen-Bestandteile: 2x Stütze HEB140 L=2,60m mit Kopf-
und Fußplatten 140x140x15mm, 1x Sturz HEB140 L=1,5m mit
Knotenblechen, Rahmenfertigung siehe Statik
Menge: 3,000 St

**4.30 Stahlrahmen H/B 7,00/3,00m, HEB 200 in Öffnung Betonwand**
Stahlrahmen als dauerhafte statische Ertüchtigung der
Stahlbetonwand, in zuvor hergestellte Öffnung H/B
7,00/3,00m einbauen und Fugen mit Mörtel MGIII
verpressen. Stahlrahmen mit umgebenden Stahlbeton
verbolzen, 12x Fischer FHB M12-150 oder gleichwertig,
Rahmen-Bestandteile: 3x Stütze HEB200 L=2,80m,
mit Kopfplatten 200x380x20mm ausgesteift mit je zwei
Knotenblechen,
und Fußplatten 200x200mm,
1x Sturz HEB200 L=3,00+4,00m mit Knotenblechen,
Rahmenfertigung siehe Statik
Menge: 1,000 St

**4.40 Brandschutzbeschichtung F30 Stahlrahmen**
Brandschutzbeschichtung F30 der Stahlrahmen aus
Vorposition, incl. aller für die fertige Leistung
benötigten Materialien und Arbeitsgänge
Menge: 23,000 m²

**4.50 Fundamentgrube herstellen**
Boden profilgerecht lösen, nach Anweisung der
Bauleitung seitlich lagern, bis 1,2m Tiefe,
Baumaßnahme der Geotechnischen Kategorie 3 DIN 4020,
Kornverteilungsbereich DIN EN ISO 17892-4,
Menge: 4,300 m³

**4.60 Entsorgung Erdaushub**
seilich gelagerten, nicht benötigten Erdaushub laden
und entsorgen
Menge: 4,300 m³

**4.70 Perimeterdämmung als Trennlage zum Bestand D=2cm**
Perimeterdämmung als Trennlage zum Bestand an Kopfseite
der Fundamentgrube bzw. vertikal am Gebäude einbauen
D=2cm
Menge: 1,500 m²

**4.80 Ortbeton Bodenplatte C20/25 D=25cm**
Ortbeton Streifenfundament, Untergrund
waagerecht, obere Betonfläche waagerecht abziehen,
Normalbeton C 20/25 DIN EN 206, DIN 1045-2,
Frostangriff mit und ohne Taumittel XF2,
Expositionsklasse Betonkorrosion durch
Verschleißbeanspruchung XM1, Expositionsklasse
Bewehrungskorrosion, ausgelöst durch Karbonatisierung
XC2, Feuchtigkeitsklasse Betonkorrosion, in feuchter
Umgebung WF,  Ausführung gemäß Zeichnung.
Menge: 4,000 m³

**4.90 Stundensatz Facharbeiter, Rohbauarbeiten**
Für evtl. erforderliche Arbeiten, die nicht
im Leistungsverzeichnis erfaßt sind und nur auf
ausdrückliche Anweisung und gegen Nachweis zur
Ausführung kommen, werden verrechnet für:
Facharbeiter Rohbauarbeiten
Menge: 1,000 h

**4.100 Stundenlohn Helfer, Rohbauarbeiten**
Für evtl. erforderliche Arbeiten, die nicht
im Leistungsverzeichnis erfaßt sind und nur auf
ausdrückliche Anweisung und gegen Nachweis zur
Ausführung kommen, werden verrechnet für:
Helfer Rohbauarbeiten
Menge: 1,000 h

USt %: 19,00
